# Fracht von Auftausalz - Zentrallager Schwarzenfeld
Angebotsaufforderung (GAEB 90, DA83)
Währung: EUR
Auftraggeber: Bundesrepublik Deutschland vertreten durch

## Zusätzlicher Text
Dieser Vertrag gilt für den Zeitraum vom 01.10.2026 - 30.06.2028.
Er verlängert sich um jeweils 1 Jahr, sofern er nicht von einer Partei
mit einer Frist von drei Monaten zum Ende der jeweiligen
Vertragslaufzeit gekündigt wird. Die maximale Gesamtlaufzeit endet am
30.06.2030.

## Zusätzlicher Text
Die Aufnahme und Wiederverladung des eingelagerten Steinsalzes NaCl aus
der Zentrallagerhalle auf die LKW-s des AN erfolgt durch den Hallen- AN.
Vor und nach dem Beladen ist jede Fuhre auf der Waage des Hallen- AN zu
verwiegen, diese Kosten werden vom Hallen- AN getragen. Für die Aufnahme
und Wiederverladung werden vom Hallen- AN geeignete Geräte und /oder
Verladeeinrichtungen (auch für die Befüllung von Silofahrzeugen) sowie
ausreichend Personal zur Verfügung bereitgestellt. Der Hallen- AN stellt
alle Geräte und / oder Verladeeinrichtungen zur Verladung zu den
angegebenen Entnahmezeiten einsatzbereit und voll funktionsfähig bereit.
Im Falle eines Ausfalls wird der Hallen- AN innerhalb 24 Stunden für die
Reparatur bzw. Ersatz zu sorgen. Die dadurch verursachten Mehrkosten
trägt der Hallen- AN.

## Zusätzlicher Text
Die Wiegescheine sind mit allen Angaben, die in den Zusätzlichen
Vertragsbedingungen der VOL (Formblatt ZVB (VOL) -StB) unter 8 Nachweis
der Massen aufgelistet sind, zu versehen.

Insbesondere sind dies Angaben zu:
-  Verladeort mit genauer Anschrift
-  Gewicht der Salzladung

Die Wiegescheine (Lieferscheine) sind vom AN am Ort der Anlieferung beim
Empfänger abzugeben.

## Zusätzlicher Text
Da sich die Wiegeeinrichtung der Zentrallager außerhalb der Verladung
befindet, wird empfohlen, dass jedes Fahrzeug über eine
Gewichtskontrolleinrichtung verfügt. So kann verhindert werden, dass
das Fahrzeug überladen wird.

Das gesetzlich maximal zulässige Gesamtgewicht von 40 t (Zugmaschine +
Auflieger / Anhänger) darf nicht überschritten werden. Bei einem
Gesamtgewicht von über 40 t wird kein Wiegeschein ausgedruckt und das
Fahrzeug darf das Gelände nicht verlassen.

Der Hallen-AN ist gehalten Überladungen an den AG zu melden.
Bei wiederholter Überladung der LKW kann der AG die Fahrer für die
Anlieferung der Salzlagerstätten sperren.

## Zusätzlicher Text
Der AN transportiert das Steinsalz NaCl an die vom AG benannten
Salzlager (siehe
Anlage Salzlagerstätten). Der AN hält für die Summe der werktäglichen
Liefermengen einen entsprechenden Fuhrpark vor. Die Vorhaltung bezieht
sich auf die Fahrzeuge, die der AN für den Transport benötigt. Für den
Transport des Steinsalzes NaCl muss der AN Fahrzeuge einsetzen (LKW),
die
über eine Mindesttransportkapazität von 25 Tonnen pro Fahrzeug verfügen.

Da die Hallen unterschiedliche Höhen haben, werden Kipper, Gliederzüge
und LKW mit Schubböden benötigt, die das Entladen der Fahrzeuge in der
Halle ermöglichen. Silozüge, zum Einblasen des Steinsalzes NaCl in die
Solebereiter / Silos der Meistereien müssen ebenfalls vorgehalten
werden. Beim Transport ist das Steinsalz NaCl vor Feuchtigkeit zu
schützen.

Aufgrund der Lage der Zentrallagerhalle zu den Salzlagern des AG sind
die Transportkosten auf einen Preis pro to Steinsalz NaCl in
Abhängigkeit der Transportstrecke und die Mautkosten auf einen Preis pro
Fahrt anzubieten. Die Rückfahrten werden nicht separat abgerechnet und
sind mit einzukalkulieren. Alle für die Kalkulation benötigten Angaben,
wie die Standorte der Salzlager des AG (Salzhallen und Salzsilos), sowie
die für die Einlagerung maßgebenden Hallenhöhen sind in der Anlage
Salzlagerstätten
näher beschrieben.

Dabei ist im Zuständigkeitsbereich des AG anzubieten:
- Einheitspreis/to Salz für den Transport innerhalb des
Zuständigkeitsbereiches des AG für eine Transportstrecke (Einfache
Fahrt)
- Mautpreis/Fahrt für den Transport innerhalb des
Zuständigkeitsbereiches des AG für eine Mautstrecke (Einfache Fahrt)

Die Anlage Dieselpreisänderung und die Anlage Mauterhöhung sind hierbei
zu beachten!

Um Verzögerungen während der Entladung und Verunreinigungen des
Steinsalzes NaCl zu vermeiden, müssen alle Fahrzeuge (LKW/Silozüge) in
technisch einwandfreiem Zustand und sauber sein. Der Laderaum (inkl. der
Bordwandspalten, usw.) muss reststofffrei und besenrein sein.
Entsprechende Nachweise, auch über die Reinigung, können vom AG
angefordert werden. Der Hallen- AN ist angehalten stichprobenartig den
Zustand der Fahrzeuge zu überprüfen. Bei Nichteinhaltung werden die
entsprechenden Fahrzeuge / Fahrer an den AG gemeldet. Bei wiederholter
Nichteinhaltung kann der AG die Fahrer für die Anlieferung der
Salzlagerstätten sperren.

Salzsilos:
Die Belieferung von Steinsalz NaCl und dessen Einlagerung in die
Salzsilos vom AG mit Silofahrzeugen ist Aufgabe vom AN. Der AN hat dafür
zu sorgen, dass die eingesetzten Fahrzeuge die Salzsilos des AG befüllen
können (LKW s mit geeigneten Befüllvorrichtungen für Salzsilos).

Salzhallen:
Die Belieferung der Salzhallen des AG mit Steinsalz NaCl ist Aufgabe des
AN. Der AG ist für die Einlagerung des Steinsalzes NaCl in die
Salzhallen zuständig.

## Zusätzlicher Text
Im Leistungsverzeichnis sind die Einheitspreise je Tonne Steinsalz NaCl
und die Mautpreise je Fahrt für den kompletten Frachtzeitraum anzugeben.
Um eine Einschätzung der benötigten jährlichen Transportmenge zu geben,
wird folgendes definiert:
Die geschätzten Mengenangaben Mindestmenge (milder Winter, Wertungsmenge
(mittlerer Winter) und Höchstmenge (starker Winter) sind im
Leistungsverzeichnis unter Anlage Wertungskriterien zu finden.

Mindestabnahmemengen:
Die angegebene Mindestabnahmemenge entspricht der Menge, die während
eines Jahres mindestens vom Auftraggeber (AG) abzunehmenn ist und
entspricht der Transportmenge eines "milden" Winters. Die
Mindestabnahmemenge ist verbindlich.
Wertungsmengen = Kalkulationsgrundlage:
Die aufgeführten Wertungsmengen basieren auf den Erfahrungswerten des
AG. Sie
entsprechen der vorraussichtlich benötigten Menge und sind
unverbindlich. Es besteht somit kein Anspruch auf Abnahme der
Wertungsmenge. Die Summe entspricht der durchschnittlichen
Transportmenge eines durchschnittlichen Winters (mittlerer Winter)
Höchstmengen:
Die angegebenen Höchstmengen basieren auf den Erfahrungswerten des AG.
Sie entsprechen einem "starken" Winter mit kompletter Auslagerung des
Zentrallagers. Die Höchstmengen sind unverbindlich und dienen rein zur
Ermittlung des Höchstwertes (Maximalvolumen). Es besteht kein Anspruch
auf Abnahme der Höchstmenge und/oder Ausschöpfung des Maximalvolumens.

Im Winterbezug vom 01.11. bis 30.04. garantiert der AN zum angebotenen
Einheitspreis, bei Bestellung des AG, die Höchstmenge (starker Winter)
der Transportmenge Steinsalz NaCl an die AG- Salzlager zu
transportieren.

Lieferungen zwischen dem 01. Mai und 31. Oktober für Nachfüllung der AM-
Lagerstätten hat der AN mindestens eine Woche vor der geplanten
Lieferung mit dem AG und dem Hallen- AN abzustimmen.

## Zusätzlicher Text
In der Winterperiode (01.11. bis 30.04.) sichert der AN innerhalb der
Lieferfristen dem Auftraggeber werktägliche Liefermengen Steinsalz NaCl
pro Salzlager des AG zu.

Halle:
Folgende minimale werktägliche Liefermenge pro Salzlager vom AG werden
vereinbart:
Je AM vom AG  150 Tonnen Steinsalz NaCl/ Werktag

Folgende maximale werktägliche Liefermenge pro Salzlager vom AG werden
vereinbart:
Je AM vom AG  200 Tonnen Steinsalz NaCl/ Werktag

Silo:

Folgende minimale werktägliche Liefermenge pro Salzlager vom AG werden
vereinbart:
Je AM vom AG  50 Tonnen Steinsalz NaCl/ Werktag

Folgende maximale werktägliche Liefermenge pro Salzlager vom AG werden
vereinbart:
Je AM vom AG  75 Tonnen Steinsalz NaCl/ Werktag

## Zusätzlicher Text
In der Winterperiode (vom 01.11. bis zum 30.04.) ist gemäß nachfolgender
Tabelle das Ende der Auslieferung von Steinsalz NaCl in Abhängigkeit der
Bestellmenge je Lager AG definiert. Die Lieferfristen sind zwingend
einzuhalten.

Bestellmenge  Lieferfrist für die Auslieferung der Bestellmenge
Bis 100t  4 Werktage ab Bestelldatum
Bis 200t  6 Werktage ab Bestelldatum
Bis 500t  12 Werktage ab Bestelldatum

Die Anlieferung des Steinsalzes NaCl erfolgt während folgender
Dienstzeiten.
Montag bis Donnerstag  von 07:00 bis 16:00
Freitag  von 07:00 bis 13:30

Den Zeitpunkt der Lieferungen hat der AN mindestens 24 Stunden vor der
geplanten Lieferung mit dem AG abzustimmen. Alle Fahrzeuge sind
stundengenau unter der Angabe des Fahrzeugtyps und amtlichem Kennzeichen
anzumelden.

In der Winterperiode (vom 01.11. bis 30.04.) müssen Lieferungen auch an
Wochenenden und Feiertagen gewährleistet sein.
Die Lieferungen haben in einem Zuge, ohne längere Pausen, zu erfolgen.

## Zusätzlicher Text
In der Winterperiode bestellt der AG zwischen November und Ende April
das aus den AM- Salzlagern entnommene Steinsalz NaCl bedarfsgerecht beim
AN wieder nach. Der Hallen- AN erhält über die Bestellungen gleichzeitig
eine Information.

Es werden Einzelbestellungen über das Salzmanager System oder/und als
SAP-Bestellung an den AN erfolgen. Die Bestellungen müssen einzeln vom
AN im System bzw. als AB bei SAP-Bestellungen unverzüglich bestätigt
werden. Die Bestellungen erfolgen je Lager in Tonnen. Der AN sieht nur
offene Bestellungen, die bereits gelieferten sind im Archiv abgelegt und
nur für den AG sichtbar.

Im Falle von SAP-Bestellungen sendet der AG entsprechende SAP-Bestellung
als PDF an den AN. Im Vorfeld ist ebenfalls eine e-Mailadresse
abzustimmen, an welche die Bestellungen zur weiteren Verarbeitung beim
AN gesendet werden.

Der AG allein ist für die Administration des Salzmanagement- Programms
verantwortlich.

## Zusätzlicher Text
Die Bestellung erfolgt online mit einem webfähigen
Salzmanagement-Programm.

Das Programm ist ein webbasierendes Salzmanagement- Programm, das vom AG
bereitgestellt wird und seitens des AN verwendet wird.

Mit dem Programm stehen folgende Funktionen zur Verfügung:
-  Einloggen der Anwender online mit Passwortabfrage in das Programm
auf  dem Server des AG
-  Anzeige der aktuellen Lagermenge NaCl in der Zentrallagerhalle
(Anzeige  in to)
-  Anzeige der aktuell ausgelieferten Menge NaCl an alle AM en (in to)
-  Anzeige der aktuell ausgelieferten Menge NaCl je AM (in to)
-  Anzeige der aktuell eingegangenen Bestellungen der AM en (in to)
-  Anzeige der aktuell eingegangenen Bestellungen je AM (in to)
-  Anzeige der aktuell ausstehenden Bestellungen der AM en (in to)
-  Anzeige der aktuell ausstehenden Bestellungen je AM (in to)
-  Möglichkeit zum Vergeben von Belieferungsprioritäten der einzelnen
AM en  durch den AG

## Zusätzlicher Text
Der AN erhält eine Unterweisung für das Salzmanagement- Programm durch
den AG.

Die dem AN entstehenden Kosten für die Unterweisung trägt der AN.

## Zusätzlicher Text
Im Bereich der Salzlager (Zentrallagerhalle und Salzlager der AM en)
gelten die Vorschriften der StVO.

Um den Weisungen Folge leisten zu können, ist es erforderlich, dass die
Fahrer hinsichtlich des Betriebsablaufes über ausreichend gute
Deutschkenntnisse Stufe A2 verfügen.
Den Anweisungen des Hallen-AN / der Meisterei ist Folge zu leisten.

Vom Fahrer müssen entsprechende Sicherheitsausrüstungen
(Warnweste/Sicherheitsschuhe) getragen werden.
Bei unsachgemäßen Verhalten z.B.: überhöhte Geschwindigkeit auf dem
Betriebsgelände oder Manipulationen an der Fahrzeugwaage usw.
unterrichtet der Hallen-AN umgehend seinen Auftraggeber.

Die Reinigung, Wartung oder Reparatur von Fahrzeugen ist auf dem
jeweiligen Betriebsgelände nicht gestattet.

## Fracht von Auftausalz - Zentrallager Sch
Datum: 10.07.26

### Bereich 01 Zentrallager Schwarzenfeld

**Ausführungsbeschreibung 0003 Vorbemerkung**
Adresse

Salzhotel Schwarzenfeld
Hertzstraße 11
92521 Schwarzenfeld

Lagermenge
10.000 t

Entnahmezeiten

Montag bis Donnerstag
von 08:00 (Erste Einfahrt 08:00)
bis 16:00 (Letzte Einfahrt 15:30)

Freitag
von 08:00 (Erste Einfahrt 08:00)
bis 13:00 (Letzte Einfahrt 12:30)

*Hinweis*
Anzahl der LKW, die pro Stunde Laden können

Der Hallen- AN kann maximal 6 LKW pro Stunde verladen.
Aus diesem Grund hat der AN bei der Einteilung der
Lieferungen darauf zu achten, dass zu keinem Zeitpunkt
mehr LKW zur Verladung vor der Zentrallagerhalle
bereitstehen.

*Hinweis*
Auslagerungsmenge pro Tag

Pro Tag können maximal 1.000 t auf LKW verladen werden.

Verwiegeeinrichtung für LKW
Standort:  Betriebsgelände Salzhalle
Eigentümer:  Nissl Marco

Nutzung durch Fahrzeuge bis:
Maximale Länge:  18,00m
Maximale Breite:  2,95m
Maximaler Wägebereich:  50.000kg

*Hinweis*
Rechnungslegung

Die Lieferscheine sind an den jeweiligen Abladeort
abzugeben.

Sämtliche Rechnungen sind an Die Autobahn GmbH des
Bundes Niederlassung Nordbayern zu schicken. Adresse
wie folgt:

Die Autobahn GmbH des Bundes - Niederlassung
Nordbayern, Flaschenhofstr. 55, 90402 Nürnberg.

Rechnungen per E-Mail sind an das Postfach:
rechnungen-nl-nb@autobahn.de zu senden.

Zu einem späteren Zeitpunkt werden Ihnen
SAP-Bestellnummern mitgeteilt, welche auf den
Rechnungen zwingend aufzuführen sind.

#### Abschnitt 01.01 Fracht von NaCl

**01.01.0001 Halle 12,1 km (Autobahnmeisterei Schwandorf)**
Transport je Tonne des eingelagerten NaCl (Steinsalz)
für Halle (01.10.2026 - 30.06.2028) Wertungsmenge

Transportdistanz 12,1 km einfache Fahrt
Menge: 1400,000 t

**01.01.0002 Halle 23,5 km (Stützpunkt Wernberg)**
Transport je Tonne des eingelagerten NaCl (Steinsalz)
für Halle (01.10.2026 - 30.06.2028) Wetungsmenge

Transportdistanz 23,5 km einfache Fahrt
Menge: 2900,000 t

**01.01.0003 Halle 48,9 km (Autobahnmeisterei Lauterhofen)**
Transport je Tonne des eingelagerten NaCl (Steinsalz)
für Halle (01.10.2026 - 30.06.2028) Wertungsmenge

Transportdistanz 48,9 km einfache Fahrt
Menge: 3150,000 t

**01.01.0004 Halle 132,1 km (Autobahnmeisterei Herrieden)**
Transport je Tonne des eingelagerten NaCl (Steinsalz)
für Halle (01.10.2026 - 30.06.2028) Wertungsmenge

Transportdistanz 132,1 km einfache Fahrt
Menge: 50,000 t

**01.01.0005 Halle 95,4 km (Autobahnmeisterei Erlangen)**
Transport je Tonne des eingelagerten NaCl (Steinsalz)
für Halle (01.10.2026 - 30.06.2028) Wertungsmenge

Transportdistanz 95,4 km einfache Fahrt
Menge: 50,000 t

**01.01.0006 Halle 62,1 km (Autobahnmeisterei Neumarkt)**
Transport je Tonne des eingelagerten NaCl (Steinsalz)
für Halle (01.10.2026 - 30.06.2028) Wertungsmenge

Transportdistanz 62,1 km einfache Fahrt
Menge: 1300,000 t

**01.01.0007 Halle 77,2 km (Autobahnmeisterei Fischbach)**
Transport je Tonne des eingelagerten NaCl (Steinsalz)
für Halle (01.10.2026 - 30.06.2028) Wertungsmenge

Transportdistanz 77,2 km einfache Fahrt
Menge: 1450,000 t

**01.01.0008 Halle 91,8 km (Stützpunkt Allersberg)**
Transport je Tonne des eingelagerten NaCl (Steinsalz)
für Halle (01.10.2026 - 30.06.2028) Wertungsmenge

Transportdistanz 91,8 km einfache Fahrt
Menge: 50,000 t

**01.01.0009 Halle 119,5 km (Autobahnmeisterei Greding)**
Transport je Tonne des eingelagerten NaCl (Steinsalz)
für Halle (01.10.2026 - 30.06.2028) Wertungsmenge

Transportdistanz 119,5 km einfache Fahrt
Menge: 50,000 t

**01.01.0010 Halle 133,2 km (Stützpunkt Kindinger Berg)**
Transport je Tonne des eingelagerten NaCl (Steinsalz)
für Halle (01.10.2026 - 30.06.2028) Wertungsmenge

Transportdistanz 133,2 km einfache Fahrt
Menge: 400,000 t

**01.01.0011 Halle 54,8 km (Autobahnmeisterei Windischeschenbach)**
Transport je Tonne des eingelagerten NaCl (Steinsalz)
für Halle (01.10.2026 - 30.06.2028) Wertungsmenge

Transportdistanz 54,8 km einfache Fahrt
Menge: 50,000 t

**01.01.0012 Halle 96,7 km (Stützpunkt Rathaushütte)**
Transport je Tonne des eingelagerten NaCl (Steinsalz)
für Halle (01.10.2026 - 30.06.2028) Wertungsmenge

Transportdistanz 96,7 km einfache Fahrt
Menge: 50,000 t

**01.01.0013 Silo 12,1 km (Autobahnmeisterei Schwandorf)**
Transport je Tonne des eingelagerten NaCl (Steinsalz)
für Silo (01.10.2026 - 30.06.2028) Wertungsmenge

Transportdistanz 12,1 km einfache Fahrt
Menge: 500,000 t

**01.01.0014 Silo 23,5 km (Stützpunkt Wernberg)**
Transport je Tonne des eingelagerten NaCl (Steinsalz)
für Silo (01.10.2026 - 30.06.2028) Wertungsmenge

Transportdistanz 23,5 km einfache Fahrt
Menge: 50,000 t

**01.01.0015 Silo 48,9 km (Autobahnmeisterei Lauterhofen)**
Transport je Tonne des eingelagerten NaCl (Steinsalz)
für Silo (01.10.2026 - 30.06.2028) Wertungsmenge

Transportdistanz 48,9 km einfache Fahrt
Menge: 450,000 t

**01.01.0016 Silo 132,1 km (Autobahnmeisterei Herrieden)**
Transport je Tonne des eingelagerten NaCl (Steinsalz)
für Silo (01.10.2026 - 30.06.2028) Wertungsmenge

Transportdistanz 132,1 km einfache Fahrt
Menge: 400,000 t

**01.01.0017 Silo 155,9 km (Stützpunkt Rothensteig)**
Transport je Tonne des eingelagerten NaCl (Steinsalz)
für Silo (01.10.2026 - 30.06.2028) Wertungsmenge

Transportdistanz 155,9 km einfache Fahrt
Menge: 50,000 t

**01.01.0018 Silo 95,4 km (Autobahnmeisterei Erlangen)**
Transport je Tonne des eingelagerten NaCl (Steinsalz)
für Silo (01.10.2026 - 30.06.2028) Wertungsmenge

Transportdistanz 95,4 km einfache Fahrt
Menge: 350,000 t

**01.01.0019 Silo 62,1 km (Autobahnmeisterei Neumarkt)**
Transport je Tonne des eingelagerten NaCl (Steinsalz)
für Silo (01.10.2026 - 30.06.2028) Wertungsmenge

Transportdistanz 62,1 km einfache Fahrt
Menge: 600,000 t

**01.01.0020 Silo 97,0 km (Stützpunkt Hormersdorf)**
Transport je Tonne des eingelagerten NaCl (Steinsalz)
für Silo (01.10.2026 - 30.06.2028) Wertungsmenge

Transportdistanz 97,0 km einfache Fahrt
Menge: 100,000 t

**01.01.0021 Silo 77,2 km (Autobahnmeisterei Fischbach)**
Transport je Tonne des eingelagerten NaCl (Steinsalz)
für Silo (01.10.2026 - 30.06.2028) Wertungsmenge

Transportdistanz 77,2 km einfache Fahrt
Menge: 700,000 t

**01.01.0022 Silo 119,5 km (Autobahnmeisterei Greding)**
Transport je Tonne des eingelagerten NaCl (Steinsalz)
für Silo (01.10.2026 - 30.06.2028) Wertungsmenge

Transportdistanz 119,5 km einfache Fahrt
Menge: 300,000 t

**01.01.0023 Silo 54,8 km (Autobahnmeisterei Windischeschenbach)**
Transport je Tonne des eingelagerten NaCl (Steinsalz)
für Silo (01.10.2026 - 30.06.2028) Wertungsmenge

Transportdistanz 54,8 km einfache Fahrt
Menge: 50,000 t

**01.01.0024 Silo 168,6 km (Autobahnmeisterei Neusitz)**
Transport je Tonne des eingelagerten NaCl (Steinsalz)
für Silo (01.10.2026 - 30.06.2028) Wertungsmenge

Transportdistanz 168,6 km einfache Fahrt
Menge: 550,000 t

**01.01.0025 Halle und Silo Maut (Autobahnmeisterei Schwandorf)**
Mautkosten je Fahrt des eingelagerten NaCl (Steinsalz)
für Halle und Silo (01.10.2026 - 30.06.2028)
Wertungsmenge

Mautdistanz 8,7 km einfache Fahrt
Menge: 76,000 St

**01.01.0026 Halle und Silo Maut (Stützpunkt Wernberg)**
Mautkosten je Fahrt des eingelagerten NaCl (Steinsalz)
für Halle und Silo (01.10.2026 - 30.06.2028)
Wertungsmenge

Mautdistanz 18,5 km einfache Fahrt
Menge: 118,000 St

**01.01.0027 Halle und Silo Maut (Autobahnmeisterei Lauterhofen)**
Mautkosten je Fahrt des eingelagerten NaCl (Steinsalz)
für Halle und Silo (01.10.2026 - 30.06.2028)
Wertungsmenge

Mautdistanz 34,6 km einfache Fahrt
Menge: 144,000 St

**01.01.0028 Halle und Silo Maut (Autobahnmeisterei Herrieden)**
Mautkosten je Fahrt des eingelagerten NaCl (Steinsalz)
für Halle und Silo (01.10.2026 - 30.06.2028)
Wertungsmenge

Mautdistanz 119,0 km einfache Fahrt
Menge: 18,000 St

**01.01.0029 Silo Maut (Stützpunkt Rothensteig)**
Mautkosten je Fahrt des eingelagerten NaCl (Steinsalz)
für Silo (01.10.2026 - 30.06.2028) Wertungsmenge

Mautdistanz einfache Fahrt
Menge: 2,000 St

**01.01.0030 Halle und Silo Maut (Autobahnmeisterei Erlangen)**
Mautkosten je Fahrt des eingelagerten NaCl (Steinsalz)
für Halle und Silo (01.10.2026 - 30.06.2028)
Wertungsmenge

Mautdistanz einfache Fahrt
Menge: 16,000 St

**01.01.0031 Halle und Silo Maut (Autobahnmeisterei Neumarkt)**
Mautkosten je Fahrt des eingelagerten NaCl (Steinsalz)
für Halle und Silo (01.10.2026 - 30.06.2028)
Wertungsmenge

Mautdistanz einfache Fahrt
Menge: 76,000 St

**01.01.0032 Silo Maut (Stützpunkt Hormersdorf)**
Mautkosten je Fahrt des eingelagerten NaCl (Steinsalz)
für Silo (01.10.2026 - 30.06.2028) Wertungsmenge

Mautdistanz  einfache Fahrt
Menge: 4,000 St

**01.01.0033 Halle und Silo Maut (Autobahnmeisterei Fischbach)**
Mautkosten je Fahrt des eingelagerten NaCl (Steinsalz)
für Halle und Silo (01.10.2026 - 30.06.2028)
Wertungsmenge

Mautdistanz einfache Fahrt
Menge: 86,000 St

**01.01.0034 Halle Maut (Stützpunkt Allersberg)**
Mautkosten je Fahrt des eingelagerten NaCl (Steinsalz)
für Halle (01.10.2026 - 30.06.2028) Wertungsmenge

Mautdistanz einfache Fahrt
Menge: 2,000 St

**01.01.0035 Halle und Silo Maut (Autobahnmeisterei Greding)**
Mautkosten je Fahrt des eingelagerten NaCl (Steinsalz)
für Halle und Silo (01.10.2026 - 30.06.2028)
Wertungsmenge

Mautdistanz einfache Fahrt
Menge: 14,000 St

**01.01.0036 Halle Maut (Stützpunkt Kindinger Berg)**
Mautkosten je Fahrt des eingelagerten NaCl (Steinsalz)
für Halle (01.10.2026 - 30.06.2028) Wertungsmenge

Mautdistanz einfache Fahrt
Menge: 16,000 St

**01.01.0037 Halle und Silo Maut (Autobahnmeisterei Windischeschenbach)**
Mautkosten je Fahrt des eingelagerten NaCl (Steinsalz)
für Halle und Silo (01.10.2026 - 30.06.2028)
Wertungsmenge

Mautdistanz einfache Fahrt
Menge: 4,000 St

**01.01.0038 Halle Maut (Stützpunkt Rathaushütte)**
Mautkosten je Fahrt des eingelagerten NaCl (Steinsalz)
für Halle (01.10.2026 - 30.06.2028) Wertungsmenge

Mautdistanz einfache Fahrt
Menge: 2,000 St

**01.01.0039 Silo Maut (Autobahnmeisterei Neusitz)**
Mautkosten je Fahrt des eingelagerten NaCl (Steinsalz)
für Silo (01.10.2026 - 30.06.2028) Wertungsmenge

Mautdistanz einfache Fahrt
Menge: 22,000 St

USt %: 19,00
